# SA-System 185Power
Leistungsbeschreibung (GAEB 90, DA81)
Währung: EUR
Auftraggeber: Auftraggeber

## Ausschreibungstexte
Datum: 01.06.17

**27 Berührungsschutzabdeckung für Längsverbinder**
Berührungsschutzabdeckung für Längsverbinder
3-polig, front- und rückseitige Abdeckung, Abdeckung
100 mm breit
Befestigung an 2 Schienenträgern 01 430
185Power

Standards
IEC 61439-1:2011
IEC 60999-1:1999
IEC 60999-2:2003

Elektrische Werte

Werkstoffeigenschaften
Basiskörper:
 temperaturbeständig bis 125°C,
 selbstverlöschend nach UL 94,
 Kriechstromfestigkeit CTI 200,
 halogenfrei

Fabrikat
Wöhner oder gleichwertig

Art.-Nr.
01 482
Menge: 1,000 Stk

USt %: 19,00
