# Leisten 185Power
Leistungsbeschreibung (GAEB 90, DA81)
Währung: EUR
Auftraggeber: Auftraggeber

## Ausschreibungstexte
Datum: 01.06.17

**052 QUADRON®185Power**
QUADRON®185Power
NH-Sicherungsleiste 160 A
Schraube M8, offene Ausführung
Größe 00, flache Version
185Power

Das 185Power ist ein innovatives Sammelschienensystem
zur Energieverteilung bestehend aus:
Sammelschienensystem, Anschlussmodule/-leisten zur
Einspeisung, Längsverbindern,
NH-Sicherungs-Lasttrennleisten, NH-Lasttrennschalter
mit Sicherungen in Leistenform und Adaptern für
Leistungsschalter.

Durch Verwendung von Crosslink-Berührungsschutzmodulen
ist der Aufbau eines berührungsgeschützten 185mm
Sammelschienensystems möglich.

Crosslink Berührungsschutzmodule mit Schutzart
frontseitig IP2X.
Crosslink Berührungsschutzmodule mit zusätzlichen
Schlitzabdeckungen Erhöhung frontseitig IP4X.

Sämtliche Systemkomponenten sind sicher, einfach und
schnell mit Klemmbügel auf den
Crosslink-Berührungsschutzmodulen montierbar.

Das Sammelschienensystem mit Flachkupferschienen von
30mm, 40mm, 60mm, 80mm, 100mm, 120mm x 10mm. Für
ausgewählte Aufbauten wurden Kurzschlussfestigkeiten
durch Prüfung nachgewiesen. Die erreichten
Maximalwerte betrugen: Stoßstrom Ipk max. 105kA, Icw
max. 50kA bei 1 Sekunde.

Standards
IEC 60269-1:2006 + A1:2009 + A2:2014
IEC 60269-2:2013

Elektrische Werte
Bemessungsstrom (IEC): 160 A
Bemessungsspannung (IEC) AC: 690 V
Bemessungsstossspannung Uimp : 12 kV
max. zulässige Spannung (IEC) AC: 1000 V
max. zulässige Spannung (IEC) DC: 1000 V
Bed. Bem.-kurzschlussstrom mit Sicherungen: 50kA /
690V

Klemmstellen
Schraube M8 :
Md 12 - 14 Nm

Werkstoffeigenschaften
Basiskörper:
 temperaturbeständig bis 130°C,
 selbstverlöschend nach UL 94,
 Kriechstromfestigkeit CTI 600,
 halogenfrei
Kontakte:
 fremdgefederte Kupferkontakte, versilbert
Berührungsschutz:
 temperaturbeständig bis 125°C,
 selbstverlöschend nach UL 94,
 Kriechstromfestigkeit CTI 200,
 halogenfrei
Anschlussschrauben:
 Schraube M8, verzinkt, chromitiert

Fabrikat
Wöhner oder gleichwertig

Art.-Nr.
33 705
Menge: 1,000 Stk

USt %: 19,00
