# SA-System 185Power
Leistungsbeschreibung (GAEB 90, DA81)
Währung: EUR
Auftraggeber: Auftraggeber

## Ausschreibungstexte
Datum: 01.06.17

**34 Sammelschiene 30 x 10**
Sammelschiene 30 x 10
2,40 m lang, verzinnt
60Classic
100Energy
185Power
185mm-System
Zentraleinspeisung

Standards
IEC 61439-1:2011

Approbationen
CSA, UL, Germanischer Lloyd

Elektrische Werte
Verlustleistung bei Bemessungsdauerstrom des
Artikels: 62,7 W

Werkstoffeigenschaften
Basiskörper:
 Kupfer, verzinnt

korrosionsbeständig auch in aggressiver Umgebung

Sonstiges
Durch verzinnte Cu-Schienen reduziert sich der Aufwand
zur Vorbereitung der Kontaktstellen wesentlich.
Die Cu-Sammelschienen werden vor aggressiven Medien
effektiv geschützt.

Fabrikat
Wöhner oder gleichwertig

Art.-Nr.
01 625
Menge: 1,000 Stk

USt %: 19,00
