# Adapter 185Power
Leistungsbeschreibung (GAEB 90, DA81)
Währung: EUR
Auftraggeber: Auftraggeber

## 32702000A
Datum: 01.06.17

**03 Berührungsschutzabdeckung IP20 (frontseitig) für Adapter**
Berührungsschutzabdeckung IP20 (frontseitig) für
Adapter
für Schneider Electric NS1600 - NS630B, inkl. 3x
Abdeckung stirnseitig
300  mm breit
185Power

Standards
IEC 61439-1:2011

Elektrische Werte

Werkstoffeigenschaften
Basiskörper:
 temperaturbeständig bis 125°C,
 selbstverlöschend nach UL 94,
 Kriechstromfestigkeit CTI 600,
 halogenfrei
Abdeckung:
 temperaturbeständig bis 125°C,
  Brandverhalten UL 94 HB,
  Kriechstromfestigkeit CTI 200,
 halogenfrei

Fabrikat
Wöhner oder gleichwertig

Art.-Nr.
32 702
Menge: 1,000 Stk

USt %: 19,00
