# Leisten 185Power
Leistungsbeschreibung (GAEB 90, DA81)
Währung: EUR
Auftraggeber: Auftraggeber

## Ausschreibungstexte
Datum: 01.06.17

**001 Berührungsschutzabdeckung IP20 (rückseitig)**
Berührungsschutzabdeckung IP20 (rückseitig)
für alle Adaptertypen
185Power

Standards
IEC 61439-1:2011

Elektrische Werte
Reduktion der elektrischen Werte des
Leistungsschalters um 5%

Werkstoffeigenschaften
Abdeckung:
 temperaturbeständig bis 125°C,
  Brandverhalten UL 94 HB,
  Kriechstromfestigkeit CTI 200,
 halogenfrei

Fabrikat
Wöhner oder gleichwertig

Art.-Nr.
32 704
Menge: 1,000 Stk

USt %: 19,00
