# Adapter 185Power
Leistungsbeschreibung (GAEB 90, DA81)
Währung: EUR
Auftraggeber: Auftraggeber

## 32987000
Datum: 01.06.17

**75 Stromwandler 1600 A / 5 A**
Stromwandler 1600 A / 5 A
5 VA / Klasse 1
für Adapter 185Power
185Power

Standards
IEC 60044-1
DIN VDE 0414

Elektrische Werte
Bemessungsstrom (IEC): 1.600 A

Verlustleistung bei Bemessungsdauerstrom des
Artikels: 2,5 W

Werkstoffeigenschaften
Material PA6.6,
Elektro-Gießharz,
temperaturbeständig bis 120 °C
Kontakte:
Sekundäranschluß Flachstecker 6,3x 0,8mm (DIN46244-A)

Fabrikat
Wöhner oder gleichwertig

Art.-Nr.
32 987
Menge: 1,000 Stk

USt %: 19,00
