# Leisten 185Power
Leistungsbeschreibung (GAEB 90, DA81)
Währung: EUR
Auftraggeber: Auftraggeber

## Ausschreibungstexte
Datum: 01.06.17

**090 Stromwandler 150 A / 5 A, mit Konformitätserklärung**
Stromwandler 150 A / 5 A, mit Konformitätserklärung
2,5 VA / Klasse 0,5
Größe 00
185Power

Standards
IEC 60044-1
DIN VDE 0414

Elektrische Werte
Bemessungsstrom (IEC): 150 A

Verlustleistung bei Bemessungsdauerstrom des
Artikels: 2,5 W

Primär-Bemessungsstromstärke 150 A
Sekundär- Bemessungsstromstärke, 5 A
maximale Betriebsspannung Um 0,72 kV
Frequenz 50 Hz / 60 Hz
Überstrom-Begrenzungsfaktor FS5
Thermischer Nennkurzzeitstrom Ith = 60 x In
Genauigkeitsklasse 0,5
Bemessungsscheinleistung 2,5 VA
Isolierstoffklasse E

Werkstoffeigenschaften
Material PA6.6,
temperaturbeständig bis 120 °C
Kontakte:
Doppelklemme / 2 Klemmräume mit je 2,5 x 4mm

Fabrikat
Wöhner oder gleichwertig

Art.-Nr.
33 752
Menge: 1,000 Stk

USt %: 19,00
