# SA-System 185Power
Leistungsbeschreibung (GAEB 90, DA81)
Währung: EUR
Auftraggeber: Auftraggeber

## Ausschreibungstexte
Datum: 01.06.17

**10 Sammelschienen-Abdeckung**
Sammelschienen-Abdeckung
für Schiene 12 - 30 x 10, 1 m lang
Berührungsschutz
30Compact 3P
60Classic
100Energy
185Power
185mm-System
Zentraleinspeisung

Standards
IEC 61439-1:2011

Approbationen
CSA, UL, Germanischer Lloyd

Elektrische Werte

Werkstoffeigenschaften
Kunststoff mit hoher Wärmeformbeständigkeit,
Dauertemperaturbeständig bis maximal 100 °C
selbstverlöschend nach UL 94

Fabrikat
Wöhner oder gleichwertig

Art.-Nr.
01 245
Menge: 1,000 Stk

USt %: 19,00
