# Anschluss-Verbindungstechnik 185Power
Leistungsbeschreibung (GAEB 90, DA81)
Währung: EUR
Auftraggeber: Auftraggeber

## 01441000A
Datum: 01.06.17

**05 CRITO®185Power**
CRITO®185Power
Anschlussmodul
für Kabeldirektanschluss 2x 185 - 300 mm²
ohne Abdeckung
185Power

Das 185Power ist ein innovatives Sammelschienensystem
zur Energieverteilung bestehend aus:
Sammelschienensystem, Anschlussmodule/-leisten zur
Einspeisung, Längsverbindern,
NH-Sicherungs-Lasttrennleisten, NH-Lasttrennschalter
mit Sicherungen in Leistenform und Adaptern für
Leistungsschalter.

Durch Verwendung von Crosslink-Berührungsschutzmodulen
ist der Aufbau eines berührungsgeschützten 185mm
Sammelschienensystems möglich.

Crosslink Berührungsschutzmodule mit Schutzart
frontseitig IP2X.
Crosslink Berührungsschutzmodule mit zusätzlichen
Schlitzabdeckungen Erhöhung frontseitig IP4X.

Sämtliche Systemkomponenten sind sicher, einfach und
schnell mit Klemmbügel auf den
Crosslink-Berührungsschutzmodulen montierbar.

Das Sammelschienensystem mit Flachkupferschienen von
30mm, 40mm, 60mm, 80mm, 100mm, 120mm x 10mm. Für
ausgewählte Aufbauten wurden Kurzschlussfestigkeiten
durch Prüfung nachgewiesen. Die erreichten
Maximalwerte betrugen: Stoßstrom Ipk max. 105kA, Icw
max. 50kA bei 1 Sekunde.

Standards
IEC 61439-1:2011
IEC 60999-1:1999
IEC 60999-2:2003

Elektrische Werte
Bemessungsstrom (IEC): 1.000 A
Bemessungsspannung (IEC) AC: 690 V
max. zulässige Spannung (IEC) AC: 1000 V

Bemessungsstoßstromfestigkeit Ipk : 75,5 kA
Bemessungskurzzeitstromfestigkeit Icw : 35,4 kA / 0,5s

Fabrikat
Wöhner oder gleichwertig

Art.-Nr.
01 441
Menge: 1,000 Stk

USt %: 19,00
