# Leisten 185Power
Leistungsbeschreibung (GAEB 90, DA81)
Währung: EUR
Auftraggeber: Auftraggeber

## Ausschreibungstexte
Datum: 01.06.17

**081 Stromwandler 150 A / 5 A**
Stromwandler 150 A / 5 A
5 VA / Klasse 1
Größe 00
185Power

Standards
IEC 60044-1
DIN VDE 0414

Elektrische Werte
Bemessungsstrom (IEC): 150 A

Verlustleistung bei Bemessungsdauerstrom des
Artikels: 5 W

Primär-Bemessungsstromstärke 150 A,
Sekundär- Bemessungsstromstärke, 5 A,
maximale Betriebsspannung Um 0,72 kV,
Frequenz 50 Hz / 60 Hz,
Überstrom-Begrenzungsfaktor FS5
Thermischer Nennkurzzeitstrom Ith = 60 x In
Genauigkeitsklasse 1
Bemessungsscheinleistung 2,5 VA
Isolierstoffklasse E

Werkstoffeigenschaften
Material PA6.6,
temperaturbeständig bis 120 °C
Kontakte:
Doppelklemme / 2 Klemmräume mit je 2,5 x 4mm

Fabrikat
Wöhner oder gleichwertig

Art.-Nr.
33 742
Menge: 1,000 Stk

USt %: 19,00
