# SA-System 185Power
Leistungsbeschreibung (GAEB 90, DA81)
Währung: EUR
Auftraggeber: Auftraggeber

## Ausschreibungstexte
Datum: 01.06.17

**31 Lamellierte Kupferschiene, blank, isoliert**
Lamellierte Kupferschiene, blank, isoliert
10 x 32 x 1
894 A, 2 m lang
60Classic
100Energy
185Power
Zentraleinspeisung

Standards
IEC 61439-1:2011

Approbationen
UL, Germanischer Lloyd

Elektrische Werte
Bemessungsstrom (IEC): 894 A

Verlustleistung bei Bemessungsdauerstrom des
Artikels: 105,2 W

Werkstoffeigenschaften
Isolation:
 temperaturbeständig bis 105 °C
  selbstverlöschend, V0 entsprechend UL 94
  Durchschlagfestigkeit 20 kV
 Dehnung 370 %

Sonstiges
Durch lamellierte Cu-Schienen reduziert sich der
Aufwand zum Verbinden von Sammelschienen wesentlich.
Biegevorrichtungen, wie sie bei massiven
Kupferschienen benötigt werden, sind entbehrlich.
Durch die 2mm starke Isolation wird keine zusätzliche
abdeckung benötigt.

Fabrikat
Wöhner oder gleichwertig

Art.-Nr.
01 613
Menge: 1,000 Stk

USt %: 19,00
