# Leisten 185Power
Leistungsbeschreibung (GAEB 90, DA81)
Währung: EUR
Auftraggeber: Auftraggeber

## Ausschreibungstexte
Datum: 01.06.17

**017 QUADRON®185Power Speed**
QUADRON®185Power Speed
NH-Lasttrennschalter mit Sicherungen in Leistenform
Gr.00
hohe Version, Abgang oben, Schraubkontaktierung
185Power

- Für senkrechten oder waagerechten Einbau
- Bedienerunabhängiges Schalten mittels
Sprungschaltwerk und Betätigungsgriff mit linearer
  Betätigungskinematik
- Doppelunterbrechung der NH-Kontakte (Trennung vor
und nach den NH-Sicherungseinsätzen)
- Gefahrloses Arbeiten unter Spannung ohne persönliche
Schutzausrüstung (PSA)
  bei Montage/Demontage auf berührungsgeschützten
Sammelschienensystem mit
  CrossLink-Klemme
(Berufsgenossenschaftliche-Bewertung)
- Steck-/Klemmmontage oder Schraubmontage auf das
Hauptsammelschienensystem
- Schaltstellungsanzeige mit Flagindikator frontseitig
- Abschließbar im ausgeschalteten Zustand mit bis zu 3
Bügelschlössern
- Deckelverriegelung mit Doppelbartschloss
- Plombierbarkeit im ein- und ausgeschalteten Zustand
- Bei geöffneten Deckel sind alle berührbaren Teile
spannungsfrei
- Im eingeschalteten Zustand ist ein Öffnen des
Deckels nicht möglich
- Montage und Demontage unter Last konstruktiv
verhindert (Berufsgenossenschaftliche-Bewertung)

Standards
IEC 60947-1:2007 + A1:2010 + A2:2014
IEC 60947-3:2008 + A1:2012

Approbationen
IEC (CB)

Elektrische Werte
Bemessungsstrom (IEC): 160 A
Bemessungsspannung (IEC) AC: 690 V

AC-23B 160A/500V
AC-23B 125A/690V

DC-20B
max. Spannung zwischen den Sicherungen: 1000V
sichtbarer Hinweis notwendig: Nicht unter Last
schalten.

Verlustleistung bei Bemessungsdauerstrom des
Artikels: 55 W
Bemessungsstossspannung Uimp : 8 kV
max. zulässige Spannung (IEC) AC: 1000 V
Bed. Bem.-kurzschlussstrom mit Sicherungen: 100 kA /
690 V, 120 kA / 500 V

für Sicherungseinsätze IEC 60269-2-1 (I) / DIN VDE
0636-201 Gr. 00 bis 12 W Verlustleistung

Abstand zu geerdeten Teilen = 0mm bei 120kA

Besondere Betriebsbedingungen gemäß IEC / EN 61439-1
können zu Fehlauslösungen von Meldeschaltern oder
Sicherungsüberwachungen führen. Die vorliegenden
Betriebsbedingungen sind dementsprechend bei der
Auswertung der Meldesignale zu berücksichtigen.

Schutzart IP30 frontseitig, im Anschlussbereich vom
Einbau abhängig

Werkstoffeigenschaften
Gehäuse:
 temperaturbeständig bis 130°C,
 selbstverlöschend nach UL 94,
 Kriechstromfestigkeit CTI 600,
 halogenfrei
Kontakte:
 fremdgefederte Kupferkontakte, versilbert
Deckel:
 temperaturbeständig bis 125°C,
 selbstverlöschend nach UL 94,
 Kriechstromfestigkeit CTI 600,
 halogenfrei

Sonstiges
- Direkte Montage auf das 185mm
Hauptsammelschienensystem
- Vereinfachte Anschlusssituation durch geraden
Anschluss der Kabel von unten/oben
- Senkrechte Kabelführung der Abgänge ohne Drehung des
Hauptsammelschienensystems
- Einbaumöglichkeit in Standardschränken
- Wahl der Bedienebene innerhalb und außerhalb des
Schaltschrankes
- Parkposition des Deckels am Leistenkörper mit
Sicherungsaufbewahrung
- Mischverbau mit allen Komponenten des 185Power
Systems

Fabrikat
Wöhner oder gleichwertig

Art.-Nr.
33 617
Menge: 1,000 Stk

USt %: 19,00
