# Leisten 185Power
Leistungsbeschreibung (GAEB 90, DA81)
Währung: EUR
Auftraggeber: Auftraggeber

## Ausschreibungstexte
Datum: 01.06.17

**050 QUADRON®185Power**
QUADRON®185Power
NH-Sicherungs-Lasttrennleiste 630 A
Schraube M12, 3-polig schaltbar
Größe 3
185Power

Das 185Power ist ein innovatives Sammelschienensystem
zur Energieverteilung bestehend aus:
Sammelschienensystem, Anschlussmodule/-leisten zur
Einspeisung, Längsverbindern,
NH-Sicherungs-Lasttrennleisten, NH-Lasttrennschalter
mit Sicherungen in Leistenform und Adaptern für
Leistungsschalter.

Durch Verwendung von Crosslink-Berührungsschutzmodulen
ist der Aufbau eines berührungsgeschützten 185mm
Sammelschienensystems möglich.

Crosslink Berührungsschutzmodule mit Schutzart
frontseitig IP2X.
Crosslink Berührungsschutzmodule mit zusätzlichen
Schlitzabdeckungen Erhöhung frontseitig IP4X.

Sämtliche Systemkomponenten sind sicher, einfach und
schnell mit Klemmbügel auf den
Crosslink-Berührungsschutzmodulen montierbar.

Das Sammelschienensystem mit Flachkupferschienen von
30mm, 40mm, 60mm, 80mm, 100mm, 120mm x 10mm. Für
ausgewählte Aufbauten wurden Kurzschlussfestigkeiten
durch Prüfung nachgewiesen. Die erreichten
Maximalwerte betrugen: Stoßstrom Ipk max. 105kA, Icw
max. 50kA bei 1 Sekunde.

Standards
IEC 60947-1:2007 + A1:2010 + A2:2014
IEC 60947-3:2008 + A1:2012

Approbationen
IEC (CB), CCC

Elektrische Werte
Bemessungsstrom (IEC): 630 A
Bemessungsspannung (IEC) AC: 690 V

AC-23B 630A/400V
AC-22B 630A/500V
AC-21B 500A/690V

DC-20B
max. Spannung zwischen den Sicherungen: 1000V
sichtbarer Hinweis notwendig: Nicht unter Last
schalten.

Verlustleistung bei Bemessungsdauerstrom des
Artikels: 118 W
Bemessungsstossspannung Uimp : 8 kV
max. zulässige Spannung (IEC) AC: 1000 V
Bed. Bem.-kurzschlussstrom mit Sicherungen: 80 kA /
690 V, 100 kA / 500 V

für Sicherungseinsätze IEC 60269-2-1 (I) / DIN VDE
0636-201 Gr. 3 bis 48 W Verlustleistung

Besondere Betriebsbedingungen gemäß IEC / EN 61439-1
können zu Fehlauslösungen von Meldeschaltern oder
Sicherungsüberwachungen führen. Die vorliegenden
Betriebsbedingungen sind dementsprechend bei der
Auswertung der Meldesignale zu berücksichtigen.

Schutzart IP20 frontseitig (siehe Montageanleitung)

Klemmstellen
Schraube M12 :
Md 30 Nm

Werkstoffeigenschaften
Basiskörper:
 temperaturbeständig bis 130°C,
 selbstverlöschend nach UL 94,
 Kriechstromfestigkeit CTI 600,
 halogenfrei
Kontakte:
 fremdgefederte Kupferkontakte, versilbert
Berührungsschutz:
 temperaturbeständig bis 125°C,
 selbstverlöschend nach UL 94,
 Kriechstromfestigkeit CTI 200,
 halogenfrei
Deckel:
 temperaturbeständig bis 125°C,
 selbstverlöschend nach UL 94,
 Kriechstromfestigkeit CTI 600,
 halogenfrei
Anschlussschrauben:
 Schraube M12, verzinkt, chromitiert

Sonstiges
Im Deckel sind selbstschließende Prüflöcher vorhanden.

Deckel im geschlossenem Zustand abschließbar.

Fabrikat
Wöhner oder gleichwertig

Art.-Nr.
33 703
Menge: 1,000 Stk

USt %: 19,00
