# Adapter 185Power
Leistungsbeschreibung (GAEB 90, DA81)
Währung: EUR
Auftraggeber: Auftraggeber

## 32732000A
Datum: 01.06.17

**18 EQUES®185Power**
EQUES®185Power
Sammelschienenadapter 1200 A
für Eaton NZM4 1250 A
300 x 652, Verbindung unten, Klemmkontaktierung
185Power

Das 185Power ist ein innovatives Sammelschienensystem
zur Energieverteilung bestehend aus:
Sammelschienensystem, Anschlussmodule/-leisten zur
Einspeisung, Längsverbindern,
NH-Sicherungs-Lasttrennleisten, NH-Lasttrennschalter
mit Sicherungen in Leistenform und Adaptern für
Leistungsschalter.

Durch Verwendung von Crosslink-Berührungsschutzmodulen
ist der Aufbau eines berührungsgeschützten 185mm
Sammelschienensystems möglich.

Crosslink Berührungsschutzmodule mit Schutzart
frontseitig IP2X.
Crosslink Berührungsschutzmodule mit zusätzlichen
Schlitzabdeckungen Erhöhung frontseitig IP4X.

Sämtliche Systemkomponenten sind sicher, einfach und
schnell mit Klemmbügel auf den
Crosslink-Berührungsschutzmodulen montierbar.

Das Sammelschienensystem mit Flachkupferschienen von
30mm, 40mm, 60mm, 80mm, 100mm, 120mm x 10mm. Für
ausgewählte Aufbauten wurden Kurzschlussfestigkeiten
durch Prüfung nachgewiesen. Die erreichten
Maximalwerte betrugen: Stoßstrom Ipk max. 105kA, Icw
max. 50kA bei 1 Sekunde.

Standards
IEC 61439-1:2011

Elektrische Werte
Bemessungsstrom (IEC): 1.200 A
Bemessungsspannung (IEC) AC: 690 V

Verlustleistung bei Bemessungsdauerstrom des
Artikels: 365 W

Bemessungsisolationsspannung Ui (AC): 1000 V
Bemessungsstossspannung Uimp : 12 kV
max. zulässige Spannung (IEC) AC: 1000 V

mit Eaton NZM4 1250A bis 1200A einsetzbar!

Werkstoffeigenschaften
Gehäuse:
 temperaturbeständig bis 130°C,
 selbstverlöschend nach UL 94,
 Kriechstromfestigkeit CTI 600,
 halogenfrei

Fabrikat
Wöhner oder gleichwertig

Art.-Nr.
32 732
Menge: 1,000 Stk

USt %: 19,00
