# SA-System 185Power
Leistungsbeschreibung (GAEB 90, DA81)
Währung: EUR
Auftraggeber: Auftraggeber

## Ausschreibungstexte
Datum: 01.06.17

**03 Lamellierte Kupferschiene, verzinnt, isoliert**
Lamellierte Kupferschiene, verzinnt, isoliert
5 x 32 x 1
617 A, 2 m lang
60Classic
100Energy
185Power
Zentraleinspeisung

Standards
IEC 61439-1:2011

Approbationen
UL, Germanischer Lloyd

Elektrische Werte
Bemessungsstrom (IEC): 617 A

Verlustleistung bei Bemessungsdauerstrom des
Artikels: 100,2 W

Werkstoffeigenschaften
Isolation:
 temperaturbeständig bis 105 °C
  selbstverlöschend, V0 entsprechend UL 94
  Durchschlagfestigkeit 20 kV
 Dehnung 370 %

Sonstiges
Durch verzinnte Cu-Schienen reduziert sich der Aufwand
zur Vorbereitung der Kontaktstellen wesentlich.
Die Cu-Schienen werden vor aggressiven Medien effektiv
geschützt.

Fabrikat
Wöhner oder gleichwertig

Art.-Nr.
01 095
Menge: 1,000 Stk

USt %: 19,00
