# Leisten 185Power
Leistungsbeschreibung (GAEB 90, DA81)
Währung: EUR
Auftraggeber: Auftraggeber

## Ausschreibungstexte
Datum: 01.06.17

**038 Meldeschalter**
Meldeschalter
Wechsler: 250V AC/5A, 30V DC/4A
Speed Größe 00, 1, 2, 3
185Power

Standards
IEC 60947-1:2007 + A1:2010 + A2:2014
IEC 60947-3:2008 + A1:2012

Elektrische Werte

Fabrikat
Wöhner oder gleichwertig

Art.-Nr.
33 642
Menge: 1,000 Stk

USt %: 19,00
