# SA-System 185Power
Leistungsbeschreibung (GAEB 90, DA81)
Währung: EUR
Auftraggeber: Auftraggeber

## Ausschreibungstexte
Datum: 01.06.17

**17 Distanzstück**
Distanzstück
Set, passend unter 01 430
185Power

Standards
IEC 61439-1:2011

Elektrische Werte

Fabrikat
Wöhner oder gleichwertig

Art.-Nr.
01 421
Menge: 1,000 Stk

USt %: 19,00
