# Leisten 185Power
Leistungsbeschreibung (GAEB 90, DA81)
Währung: EUR
Auftraggeber: Auftraggeber

## Ausschreibungstexte
Datum: 01.06.17

**068 Anschlussraumabdeckung**
Anschlussraumabdeckung
für 33 704, 33 773, 33 724, 33 774, 33 719, 33 775
Größe 00, flache Version, Anschluss oben
185Power

Standards
IEC 60947-1:2007 + A1:2010 + A2:2014
IEC 60947-3:2008 + A1:2012

Elektrische Werte

Fabrikat
Wöhner oder gleichwertig

Art.-Nr.
33 727
Menge: 1,000 Stk

USt %: 19,00
